# Base para pavimento interior de argamassa de cimento Weberfloor Light Estructural "WEBER"

- Propriedade do ficheiro: CYPE INGENIEROS, S.A.
- Formato: FIEBDC-3/2002
- Moeda: EUR
- Custos indirectos: 3.00 %
- IVA: 23.00 %

**RSB021** m² Base para pavimento interior de argamassa de cimento Weberfloor Light Estructural "WEBER", CT - C25 - F4 segundo EN 13813, de 35 mm de espessura, aplicada manualmente, sobre lâmina de isolamento para formação de pavimento flutuante (não incluída neste preço).
Formação de base para pavimento interior, com argamassa de cimento Weberfloor Light Estructural "WEBER", CT - C25 - F4 segundo EN 13813, de 35 mm de espessura, aplicada manualmente, sobre lâmina de isolamento para formação de pavimento flutuante (não incluída neste preço); e agente filmógeno para cura de betões e argamassas. Inclusive p/p de implantação e marcação dos níveis de acabamento através da utilização de indicadores de nível, colocação de banda de painel rígido de poliestireno expandido de 10 mm de espessura no perímetro, rodeando os elementos verticais e as juntas estruturais, nivelamento da argamassa após a sua descarga para obter o assentamento da mesma e a eliminação das bolhas de ar que possam existir, formação de juntas de retracção e cura da argamassa.
Inclui: Implantação e marcação de níveis. Preparação das juntas perimetrais de dilatação. Formação de mestras. Derramamento e espalhamento da argamassa. Nivelamento da argamassa. Formação de juntas de retracção. Cura da argamassa.
Critério de medição de projecto: Superfície medida segundo documentação gráfica de Projecto.
Critério de medição de obra: Medir-se-á a superfície realmente executada segundo especificações de Projecto, sem deduzir a superfície ocupada pelos pilares situados dentro do seu perímetro.

| Código | Un | Descrição | Rendimento | Preço | Importância |
|---|---|---|---|---|---|
| mt16pea020a | m² | Painel rígido de poliestireno expandido, segundo NP EN 13163, bordo lateral recto, de 10 mm de espessura, resistência térmica 0,25 m²°C/W, condutibilidade térmica 0,036 W/(m°C), para junta de dilatação. (material) | 0.100 | 0.92 | 0.09 |
| mt09moc090a | kg | Argamassa de cimento Weberfloor Light Estructural "WEBER", CT - C25 - F4 segundo EN 13813, composta por ligantes hidráulicos, inertes siliciosos e argila expandida, para espessuras de 30 a 70 mm, usada em nivelação de pavimentos. (material) | 42.000 | 0.41 | 17.22 |
| mt08aaa010a | m³ | Água. (material) | 0.008 | 1.50 | 0.01 |
| mt08cur010b | l | Agente filmógeno para cura de betões e argamassas. (material) | 0.150 | 4.12 | 0.62 |
| mq06hor010 | h | Betoneira. (equipamento) | 0.005 | 1.68 | 0.01 |
| mo020 | h | Oficial de 1ª construção. (mão de obra) | 0.121 | 17.19 | 2.08 |
| mo113 | h | Operário não qualificado construção. (mão de obra) | 0.121 | 16.12 | 1.95 |
| % | % | Custos directos complementares | 2 % | 21.98 | 0.44 |
|  |  | Custos directos |  |  | 22.42 |
