# Cobertura plana acessível

- Propriedade do ficheiro: CYPE Ingenieros S.A.
- Formato: FIEBDC-3/2016
- Programa: Gerador de preços para construção civil. CYPE Ingenieros, S.A.
- Data: 23/07/2021
- Moeda: EUR
- Custos indirectos: 3 %
- IVA: 23 %

## Q Coberturas

### QA Planas

#### QAB Acessíveis não ventiladas

**QAB100** m² Cobertura plana acessível, não ventilada, com pavimento deck de compósito (WPC) para exterior, tipo convencional, pendente de 1% a 5%. CAMADA SEPARADORA SOB FORMAÇÃO DE PENDENTES: tela de polietileno de alta densidade (PEAD/HDPE), de 0,75 mm de espessura e 705 g/m²; FORMAÇÃO DE PENDENTES: com guias de rincões, laroz e juntas com mestras de tijolo cerâmico furado duplo e camada de betão leve, Weberfloor Light Mix "WEBER", de resistência à compressão 1,5 MPa e 480 kg/m³ de densidade, pré-misturado com argila expandida de granulometria entre 3 e 9 mm, cimento cinzento e aditivos, com espessura média de 3 cm; IMPERMEABILIZAÇÃO: tipo monocamada, não colada, formada por uma lâmina de borracha sintética EPDM de alta densidade, de 1,2 mm de espessura, fixada ao suporte em perímetro e juntas e sobreposições fixadas com fita autocolante, de borracha sintética EPDM e 76 mm de largura, com prévia aplicação de primário com base dissolvente; CAMADA SEPARADORA SOB PROTECÇÃO: geotêxtil não tecido composto por fibras de poliéster entrelaçadas, (200 g/m²); CAMADA DE PROTECÇÃO: pavimento deck para exterior, formado por réguas maciças de compósito (WPC) com fibras de madeira e polietileno, de 20x127x2440 mm, uma face à vista com textura de madeira, fixadas com sistema de fixação oculta, sobre ripas de madeira de pinho, com classe de risco 4 segundo NP EN 335 de 35x45 mm, separadas entre elas 300 cm e fixadas com buchas metálicas expansivas e tira-fundos a camada de regularização de argamassa leve autonivelante Weberfloor Light Rapid "WEBER", CT - C16 - F3 segundo EN 13813 de 3 cm de espessura, talochada e limpa. Inclusive clipes e parafusos de aço inoxidável para fixação das tábuas às ripas e fita betuminosa impermeabilizante para protecção das ripas.
Cobertura plana acessível, não ventilada, com pavimento deck de compósito (WPC) para exterior, tipo convencional, pendente de 1% a 5%. CAMADA SEPARADORA SOB FORMAÇÃO DE PENDENTES: tela de polietileno de alta densidade (PEAD/HDPE), de 0,75 mm de espessura e 705 g/m²; FORMAÇÃO DE PENDENTES: com guias de rincões, laroz e juntas com mestras de tijolo cerâmico furado duplo e camada de betão leve, Weberfloor Light Mix "WEBER", de resistência à compressão 1,5 MPa e 480 kg/m³ de densidade, pré-misturado com argila expandida de granulometria entre 3 e 9 mm, cimento cinzento e aditivos, com espessura média de 3 cm; IMPERMEABILIZAÇÃO: tipo monocamada, não colada, formada por uma lâmina de borracha sintética EPDM de alta densidade, de 1,2 mm de espessura, fixada ao suporte em perímetro e juntas e sobreposições fixadas com fita autocolante, de borracha sintética EPDM e 76 mm de largura, com prévia aplicação de primário com base dissolvente; CAMADA SEPARADORA SOB PROTECÇÃO: geotêxtil não tecido composto por fibras de poliéster entrelaçadas, (200 g/m²); CAMADA DE PROTECÇÃO: pavimento deck para exterior, formado por réguas maciças de compósito (WPC) com fibras de madeira e polietileno, de 20x127x2440 mm, uma face à vista com textura de madeira, fixadas com sistema de fixação oculta, sobre ripas de madeira de pinho, com classe de risco 4 segundo NP EN 335 de 35x45 mm, separadas entre elas 300 cm e fixadas com buchas metálicas expansivas e tira-fundos a camada de regularização de argamassa leve autonivelante Weberfloor Light Rapid "WEBER", CT - C16 - F3 segundo EN 13813 de 3 cm de espessura, talochada e limpa. Inclusive clipes e parafusos de aço inoxidável para fixação das tábuas às ripas e fita betuminosa impermeabilizante para protecção das ripas.
Inclui: Marcação dos pontos singulares. Marcação das pendentes e traçado de rincões, larozes e juntas. Colocação da camada separadora sob formação de pendentes. Formação de pendentes com guias de rincões, laroz e juntas com mestras de tijolo. Enchimento de juntas com poliestireno expandido. Betonagem e nivelamento do betão leve até alcançar o nível de coroamento das mestras. Limpeza e preparação da superfície. Colocação da impermeabilização. Colocação da camada separadora sob protecção. Descarga, espalhamento e nivelamento da argamassa de regularização. Implantação, nivelação e fixação das ripas. Colocação da fita betuminosa impermeabilizante sobre as ripas. Colocação das tábuas da primeira fiada. Fixação de uma fiada de clipes sobre a ripa. Apresentação das tabelas da segunda fiada. Encaixe dos clipes entre as tábuas. Colocação e fixação das sucessivas fiadas.
Critério de medição de projecto: Superfície medida em projecção horizontal, segundo documentação gráfica de Projecto, desde as faces interiores dos parapeitos ou muretes perimetrais que a limitam. Não foi incrementada a medição por perdas, uma vez que na composição se considerou 5% a mais.
Critério de medição de obra: Medir-se-á, em projecção horizontal, a superfície realmente executada segundo especificações de Projecto, desde as faces interiores dos parapeitos ou muretes perimetrais que a limitam.
Critérios considerados na determinação do preço da unidade de obra: O preço não inclui a execução e a vedação das juntas nem a execução de remates nos encontros com paramentos e drenagens.

| Código | Un | Descrição | Rendimento | Preço | Importância |
|---|---|---|---|---|---|
| mt15dag200a | m² | Tela de polietileno de alta densidade (PEAD/HDPE), de 0,75 mm de espessura e 705 g/m², Euroclasse E de reacção ao fogo. (material) | 1.05 | 2.92 | 3.066 |
| mt04lpt010c | Ud | Tijolo cerâmico furado duplo, para revestir, 30x20x9 cm, para utilização em alvenaria protegida (peça P), densidade 746 kg/m³, segundo NP EN 771-1. (material) | 3 | 0.17 | 0.510 |
| mt10hlw020d | m³ | Betão leve, Weberfloor Light Mix "WEBER", de resistência à compressão 1,5 MPa e 480 kg/m³ de densidade, pré-misturado com argila expandida de granulometria entre 3 e 9 mm, cimento cinzento e aditivos. (material) | 0.03 | 217.42 | 6.523 |
| mt16pea020b | m² | Painel rígido de poliestireno expandido, segundo NP EN 13163, bordo lateral recto, de 20 mm de espessura, resistência térmica 0,55 m²°C/W, condutibilidade térmica 0,036 W/(m°C), para junta de dilatação. (material) | 0.01 | 1.34 | 0.013 |
| mt15dan610a | m² | Lâmina de borracha sintética EPDM de alta densidade, de 1,2 mm de espessura, com resistência ao envelhecimento e aos raios UV. (material) | 1.1 | 9.06 | 9.966 |
| mt15dan630a | l | Primário com base dissolvente, para limpeza de sobreposições em lâminas de borracha sintética EPDM de alta densidade. (material) | 0.001 | 11.97 | 0.012 |
| mt15dan620a | m | Fita autocolante, de borracha sintética EPDM, 76 mm de largura e 0,75 mm de espessura, para vedação de emendas em lâminas de borracha sintética EPDM de alta densidade. (material) | 0.1 | 4.15 | 0.415 |
| mt14gsa020ce | m² | Geotêxtil não tecido composto por fibras de poliéster entrelaçadas, com uma resistência à tracção longitudinal de 1,63 kN/m, uma resistência à tracção transversal de 2,08 kN/m, uma abertura de cone ao ensaio de perfuração dinâmica segundo NP EN ISO 13433 inferior a 27 mm, resistência CBR ao punçoamento 0,4 kN e uma massa superficial de 200 g/m², segundo EN 13252. (material) | 1.05 | 0.7 | 0.735 |
| mt09moc080c | kg | Argamassa leve autonivelante Weberfloor Light Rapid "WEBER", CT - C16 - F3 segundo EN 13813, composta por ligantes hidráulicos, resinas poliméricas, inertes siliciosos, argila expandida e aditivos orgânicos e inorgânicos densidade >1300 kg/m³, usada em nivelação de pavimentos. (material) | 39 | 0.32 | 12.480 |
| mt18mva015b | m | Ripa de madeira de pinho, de 35x45 mm, tratada em autoclave, com classe de risco 4 segundo NP EN 335, para apoio e fixação dos pavimentos deck de exterior. (material) | 3.5 | 1.63 | 5.705 |
| mt18acc070 | m | Fita betuminosa impermeabilizante, para atenuação acústica dos efeitos sonoros em pavimentos deck. (material) | 3.5 | 0.89 | 3.115 |
| mt18fmp010a | m² | Réguas maciças de compósito (WPC) com fibras de madeira e polietileno, de 20x127x2440 mm, uma face à vista com textura de madeira e ranhuras laterais, segundo NP EN 15534-4. (material) | 1.05 | 56.44 | 59.262 |
| mt18acc020 | Ud | Kit de samblagem para pavimento deck, composto por clipe de aço inoxidável, em forma de omega, para a samblagem das pranchas, e parafuso de aço inoxidável, para fixação do clipe à ripa. (material) | 20 | 0.34 | 6.800 |
| mt18mva085a | Ud | Bucha expansiva metálica e tira-fundo, para fixação de ripas ou madres de madeira sobre suporte base de betão. (material) | 7 | 1.2 | 8.400 |
| mq06hor010 | h | Betoneira. (equipamento) | 0.021 | 1.68 | 0.035 |
| mo020 | h | Oficial de 1ª construção. (mão de obra) | 0.109 | 19.19 | 2.092 |
| mo113 | h | Operário não qualificado construção. (mão de obra) | 0.109 | 18.15 | 1.978 |
| mo029 | h | Oficial de 1ª aplicador de lâminas impermeabilizantes. (mão de obra) | 0.12 | 19.19 | 2.303 |
| mo067 | h | Ajudante de aplicador de lâminas impermeabilizantes. (mão de obra) | 0.12 | 18.74 | 2.249 |
| mo017 | h | Oficial de 1ª carpinteiro. (mão de obra) | 0.547 | 19.5 | 10.667 |
| mo058 | h | Ajudante de carpinteiro. (mão de obra) | 0.547 | 18.85 | 10.311 |
| % | % | Custos directos complementares | 2 % | 146.637 | 2.933 |
|  |  | Custos directos |  |  | 149.570 |

Resíduos:
- colocação: mt15dag200a Tela de polietileno de alta densidade (PEAD/HDPE), de 0,75 mm de espessura e 705 g/m², Euroclasse E de reacção ao fogo; factor de resíduo 0.06
- colocação: mt04lpt010c; factor de resíduo 0.14
- colocação: mt10hlw020d; factor de resíduo 0.0025
- colocação: mt16pea020b; factor de resíduo 0.048
- colocação: mt15dan610a; factor de resíduo 0.0558571
- colocação: mt15dan630a Primário com base dissolvente, para limpeza de sobreposições em lâminas de borracha sintética EPDM de alta densidade; factor de resíduo 0.035
- colocação: mt14gsa020ce; factor de resíduo 0.06
- colocação: mt09moc080c; factor de resíduo 0.07
- colocação: mt18mva015b; factor de resíduo 0.0558632
- colocação: mt18acc070 Fita betuminosa impermeabilizante, para atenuação acústica dos efeitos sonoros em pavimentos deck; factor de resíduo 0.06
- colocação: mt18fmp010a; factor de resíduo 0.028

## Recursos

**mt15dag200a** m² Tela de polietileno de alta densidade (PEAD/HDPE), de 0,75 mm de espessura e 705 g/m², Euroclasse E de reacção ao fogo
Dados técnicos: Custo energético 58.402 MJ; Emissão de CO2 8.132 kg; Código LER 17 06 04; Massa do elemento 0.705 kg; Volume 0.001175 m3
Resíduos:
- embalagem: re170203 Plástico. (componente de resíduo); rendimento 0.024 kg; Código LER 17 02 03; Massa do elemento 1 kg; Volume 0.001667 m3

**mt04lpt010c** Ud Tijolo cerâmico furado duplo
Dados técnicos: Custo energético 13.834 MJ; Emissão de CO2 0.796 kg; Código LER 17 01 02; Massa do elemento 3.5 kg; Volume 0.0028 m3
Resíduos:
- embalagem: re170201 Madeira. (componente de resíduo); rendimento 0.026 kg; Código LER 17 02 01; Massa do elemento 1 kg; Volume 0.000909 m3
- embalagem: re170203 Plástico; rendimento 0.001 kg

**mt10hlw020d** m³ Betão leve, Weberfloor Light Mix "WEBER"
Dados técnicos: Custo energético 230.400 MJ; Emissão de CO2 43.200 kg; Código LER 17 01 01; Massa do elemento 480 kg; Volume 0.32 m3

**mt16pea020b** m² Painel rígido de poliestireno expandido
Dados técnicos: Custo energético 57.143 MJ; Emissão de CO2 1.979 kg; Código LER 17 06 04; Massa do elemento 0.6 kg; Volume 0.001 m3
Resíduos:
- embalagem: re170203 Plástico; rendimento 0.024 kg

**mt15dan610a** m² Lâmina de borracha sintética EPDM de alta densidade
Dados técnicos: Custo energético 129.136 MJ; Emissão de CO2 5.648 kg; Código LER 17 02 03; Massa do elemento 1.4 kg; Volume 0.002333 m3
Resíduos:
- embalagem: re170203 Plástico; rendimento 0.058 kg

**mt15dan630a** l Primário com base dissolvente, para limpeza de sobreposições em lâminas de borracha sintética EPDM de alta densidade
Dados técnicos: Custo energético 80.035 MJ; Emissão de CO2 4.332 kg; Código LER 17 09 04; Massa do elemento 0.9 kg; Volume 0.0006 m3
Resíduos:
- embalagem: re150104 Embalagens de metal. (componente de resíduo); rendimento 0.064 kg; Código LER 15 01 04; Massa do elemento 1 kg; Volume 0.001667 m3

**mt15dan620a** m Fita autocolante
Dados técnicos: Custo energético 5.863 MJ; Emissão de CO2 0.255 kg

**mt14gsa020ce** m² Geotêxtil não tecido composto por fibras de poliéster entrelaçadas
Dados técnicos: Custo energético 10.425 MJ; Emissão de CO2 0.459 kg; Código LER 17 06 04; Massa do elemento 0.2 kg; Volume 0.000333 m3
Resíduos:
- embalagem: re170203 Plástico; rendimento 0.024 kg

**mt09moc080c** kg Argamassa leve autonivelante Weberfloor Light Rapid "WEBER"
Dados técnicos: Custo energético 2.206 MJ; Emissão de CO2 0.182 kg; Código LER 17 09 04; Massa do elemento 1 kg; Volume 0.000667 m3
Resíduos:
- embalagem: re170203 Plástico; rendimento 0.003 kg

**mt18mva015b** m Ripa de madeira de pinho
Dados técnicos: Custo energético 72.922 MJ; Emissão de CO2 -1.158 kg; Código LER 17 02 01; Massa do elemento 0.87 kg; Volume 0.000791 m3
Resíduos:
- embalagem: re170203 Plástico; rendimento 0.002 kg

**mt18acc070** m Fita betuminosa impermeabilizante, para atenuação acústica dos efeitos sonoros em pavimentos deck
Dados técnicos: Custo energético 0.178 MJ; Emissão de CO2 0.051 kg; Código LER 17 03 02; Massa do elemento 0.003 kg; Volume 0.000003 m3
Resíduos:
- embalagem: re150101 Embalagens de papel e cartão. (componente de resíduo); rendimento 0.058 kg; Código LER 15 01 01; Massa do elemento 1 kg; Volume 0.001333 m3

**mt18fmp010a** m² Réguas maciças de compósito (WPC) com fibras de madeira e polietileno
Dados técnicos: Custo energético 1187.698 MJ; Emissão de CO2 -1.850 kg; Código LER 17 02 01; Massa do elemento 28.8 kg; Volume 0.026182 m3
Resíduos:
- embalagem: re170203 Plástico; rendimento 0.042 kg
