# Revestimento misto

- Propriedade do ficheiro: CYPE INGENIEROS, S.A.
- Formato: FIEBDC-3/2002
- Moeda: EUR
- Custos indirectos: 3.00 %
- IVA: 23.00 %

**RCG010** m² Revestimento misto, com ladrilhos cerâmicos de grés prensado a seco, 40x40 cm, 19 €/m², assentes com cimento cola melhorado de ligantes mistos, C2 TE, segundo NP EN 12004, com deslizamento reduzido e tempo de colocação ampliado Webercol Flex Duo "WEBER", cor cinzento, utilizando a técnica da dupla colagem, com junta aberta (separação entre 3 e 15 mm) e fixações mecânicas.
Revestimento misto, com ladrilhos cerâmicos de grés prensado a seco, com um coeficiente de absorção de água de 0,4% e um PEI IV, 40x40 cm, 19 €/m², colocadas em camada fina, aplicando cimento cola melhorado de ligantes mistos, C2 TE, segundo NP EN 12004, com deslizamento reduzido e tempo de colocação ampliado Webercol Flex Duo "WEBER", cor cinzento, utilizando a técnica da dupla colagem, sobre uma camada prévia de argamassa de regularização com mestras, (não incluída neste preço), utilizando também elementos mecânicos de reforço, encravados nas juntas de separação entre ladrilhos e fixados mecanicamente ao paramento. Enchimento de juntas com argamassa de juntas cimentosa melhorada, tipo CG2 W A, segundo EN 13888, com absorção de água reduzida e resistência elevada à abrasão, Webercolor Hydroflex "WEBER", cor Perla. Incluindo preparação da superfície suporte, marcação, abertura de caixas em muros, cortes, peças especiais, formação e vedação de juntas de movimento, tratamento de pontos singulares e encontros com aberturas de caixilharia, elementos de fixação mecânica, acabamento e limpeza final.
Inclui: Marcação de níveis e disposição de ladrilhos. Marcação de furos. Realização de furos. Colocação de buchas. Aparafusamento dos elementos metálicos. Colocação das peças, espalhando o material adesivo de fixação. Formação de juntas de movimento. Tratamento de pontos singulares. Enchimento de juntas dos ladrilhos. Acabamento e limpeza final.
Critério de medição de projecto: Superfície medida segundo documentação gráfica de Projecto, descontando as aberturas de superfície maior de 1 m², adicionando em alternativa a superfície da parte interior da abertura, correspondente ao desenvolvimento de ombreiras e padieiras. Não foi incrementada a medição por perdas, uma vez que na composição se considerou 5% a mais.
Critério de medição de obra: Medir-se-á a superfície realmente executada segundo especificações de Projecto, descontando as aberturas de superfície maior de 1 m², adicionando em alternativa a superfície da parte interior da abertura, correspondente ao desenvolvimento de ombreiras e padieiras.

| Código | Un | Descrição | Rendimento | Preço | Importância |
|---|---|---|---|---|---|
| mt09mcw010j | kg | Cimento cola melhorado de ligantes mistos, C2 TE, segundo NP EN 12004, com deslizamento reduzido e tempo de colocação ampliado Webercol Flex Duo "WEBER", cor cinzento, à base de cimento cinzento, resinas sintéticas especiais, inertes siliciosos e calcários e aditivos orgânicos e inorgânicos, com muito baixo conteúdo de compostos orgânicos voláteis (COV), com resistência à imersão em água. (material) | 2.333 | 0.41 | 0.96 |
| mt19pcf010a1900 | m² | Ladrilho cerâmico de grés prensado a seco, com um coeficiente de absorção de água de 0,4% e um PEI IV, 40x40 cm, 19,00€ €/m², segundo NP EN 14411. (material) | 1.050 | 19.00 | 19.95 |
| mt09mcw050kf | kg | Argamassa de juntas cimentosa melhorada, tipo CG2 W A, segundo EN 13888, com absorção de água reduzida e resistência elevada à abrasão, Webercolor Hydroflex "WEBER", cor Perla, composta de cimentos especiais, inertes siliciosos, resina, aditivos hidrofugantes e aditivos orgânicos e inorgânicos específicos, com muito baixo conteúdo de compostos orgânicos voláteis (COV), deformável, de alta flexibilidade, impermeável à água, transpirável e com resistência aos sulfatos e aos sais, para enchimento de juntas de todo tipo de peças cerâmicas, pedras naturais e marmorite, para juntas de 3 a 30 mm. (material) | 0.024 | 1.63 | 0.04 |
| mt19paj040 | m² | Repercussão por ancoragem com grampos de fixação de aço inoxidável lacados a quente, aparafusados com parafusos de aço ao paramento base, em revestimento de fachadas com grés, inclusive cruzetas separadoras de junta. (material) | 1.000 | 4.61 | 4.61 |
| mo014 | h | Oficial de 1ª montador de revestimentos cerâmicos. (mão de obra) | 1.066 | 19.38 | 20.66 |
| mo081 | h | Ajudante de montador de revestimentos cerâmicos. (mão de obra) | 1.066 | 18.40 | 19.61 |
| % | % | Custos directos complementares | 3 % | 65.83 | 1.97 |
|  |  | Custos directos |  |  | 67.80 |
