# Revestimento exterior com peças de grés esmaltado. Colocação em camada fina

- Propriedade do ficheiro: CYPE INGENIEROS, S.A.
- Formato: FIEBDC-3/2002
- Moeda: EUR
- Custos indirectos: 3.00 %
- IVA: 23.00 %

## R Revestimentos

### RA De peças rígidas em paramentos verticais

#### RAA De grés esmaltado

**RAA060** m² Revestimento exterior com peças de grés esmaltado. Colocação em camada fina.
Revestimento exterior com peças de grés esmaltado, de 200x200 mm, gama média, capacidade de absorção de água E<3%, grupo BIb, segundo NP EN 14411. SUPORTE: paramento de betão, vertical. COLOCAÇÃO: em camada fina através de colagem dupla com cimento cola melhorado de ligantes mistos, tixotrópico, C2 TE S1, segundo NP EN 12004, deformável, com deslizamento reduzido e tempo de colocação ampliado Webercol Flex² Multigel "WEBER", cor cinzento e grampos de ancoragem intermédios em forma de omega e no arranque de 15 mm de largura, de aço inoxidável AISI 316, acabamento natural, para sistema de fixação à vista, ENCHIMENTO DE JUNTAS: com argamassa de juntas cimentosa melhorada, tipo CG2 W A, segundo EN 13888, com absorção de água reduzida e resistência elevada à abrasão, Webercolor Premium "WEBER", cor Blanco, em juntas de 8 mm de espessura. Inclusive cruzetas de PVC.
Critérios considerados na determinação do preço da unidade de obra: O preço não inclui as peças especiais nem a resolução de pontos singulares.
Inclui: Preparação da superfície suporte. Marcação dos níveis, da disposição de peças e das juntas. Corte das peças. Preparação e aplicação do material de colocação. Formação de juntas de movimento. Colocação das peças. Fixação definitiva do revestimento com ancoragens mecânicas. Enchimento das juntas. Acabamento e limpeza final.
Critério de medição de projecto: Superfície medida segundo documentação gráfica de Projecto, descontando as aberturas de superfície maior de 1 m², adicionando em alternativa a superfície da parte interior da abertura, correspondente ao desenvolvimento de ombreiras e padieiras. Não foi incrementada a medição por perdas, uma vez que na composição se considerou 5% a mais.
Critério de medição de obra: Medir-se-á a superfície realmente executada segundo especificações de Projecto, descontando as aberturas de superfície maior de 1 m², adicionando em alternativa a superfície da parte interior da abertura, correspondente ao desenvolvimento de ombreiras e padieiras.

| Código | Un | Descrição | Rendimento | Preço | Importância |
|---|---|---|---|---|---|
| mt09mcw010m | kg | Cimento cola melhorado de ligantes mistos, tixotrópico, C2 TE S1, segundo NP EN 12004, deformável, com deslizamento reduzido e tempo de colocação ampliado Webercol Flex² Multigel "WEBER", cor cinzento, à base de cimento cinzento, resinas sintéticas especiais, inertes siliciosos seleccionados, fibras de vidro de alta dispersão e aditivos orgânicos e inorgânicos, com muito baixo conteúdo de compostos orgânicos voláteis (COV), com resistência à imersão em água. (material) | 6.000 | 0.61 | 3.66 |
| mt19pey110bfg | Ud | Kit de grampos de ancoragem intermédios em forma de omega e no arranque de 15 mm de largura, de aço inoxidável AISI 316, acabamento natural, buchas de nylon e parafusos de aço inoxidável A2, para sistema de fixação à vista de revestimentos exteriores cerâmicos, com juntas de 8 mm de espessura. (material) | 8.330 | 0.45 | 3.75 |
| mt19abe100adb | m² | Peças de grés esmaltado, de 200x200 mm, gama média, capacidade de absorção de água E<3%, grupo BIb, segundo NP EN 14411. (material) | 1.050 | 15.37 | 16.14 |
| mt09mcw050ia | kg | Argamassa de juntas cimentosa melhorada, tipo CG2 W A, segundo EN 13888, com absorção de água reduzida e resistência elevada à abrasão, Webercolor Premium "WEBER", cor Blanco, composta de cimentos especiais, resina, inertes siliciosos, aditivos hidrofugantes e aditivos orgânicos e inorgânicos específicos, com muito baixo conteúdo de compostos orgânicos voláteis (COV), com tecnologia Protect³ e Pure Clean, bactericida, anti-caruncho e anti-verdete, repelente da água e da sujidade, de presa e endurecimento rápido, com efeito preventivo das eflorescências, com alta resistência aos agentes químicos, flexível e impermeável à água, para enchimento de juntas de todo tipo de peças cerâmicas, pedras naturais e marmorite, para juntas de até 15 mm. (material) | 0.600 | 2.26 | 1.36 |
| mt18acc100a | Ud | Kit de cruzetas de PVC para garantir uma espessura das juntas entre peças de entre 1 e 20 mm, em revestimentos e pavimentos cerâmicos. (material) | 0.350 | 2.40 | 0.84 |
| op00sie030 |  | Serra de disco de diamante, para mesa de trabalho, de corte húmido. | 1.000 | 0.00 | 0.00 |
| op00amo010 |  | Rebarbadora. | 1.000 | 0.00 | 0.00 |
| op00tal010 |  | Berbequim. | 1.000 | 0.00 | 0.00 |
| mo024 | h | Oficial de 1ª ladrilhador (azulejador). (mão de obra) | 0.902 | 22.68 | 20.46 |
| mo062 | h | Ajudante de ladrilhador (azulejador). (mão de obra) | 0.902 | 22.13 | 19.96 |
| % | % | Custos directos complementares | 2 % | 66.17 | 1.32 |
|  |  | Custos directos |  |  | 67.49 |
