# Enchimento de juntas de pavimento cerâmico

- Propriedade do ficheiro: CYPE INGENIEROS, S.A.
- Formato: FIEBDC-3/2002
- Moeda: EUR
- Custos indirectos: 3.00 %
- IVA: 23.00 %

## R Revestimentos

### RS Pavimentos

#### RSY Reparações

**RSY020** m² Enchimento de juntas de pavimento cerâmico.
Enchimento de juntas de pavimento de ladrilhos cerâmicos com juntas rasas de 3 mm de largura, através de argamassa de juntas cimentosa melhorada, tipo CG2 W A, segundo EN 13888, com absorção de água reduzida e resistência elevada à abrasão, Webercolor Junta Ancha "WEBER", cor Blanco. Incluindo eliminação do material de juntas existentes com meios manuais, remoção do material desagregado com trincha ou escova e sopragem das juntas com ar comprimido previamente ao enchimento das juntas, eliminação de material restante, limpeza do pavimento, remoção e armazenamento dos restos gerados.
Inclui: Vazamento e limpeza das juntas. Descarga do material de enchimento de junta. Limpeza do pavimento. Remoção e acumulação dos restos gerados.
Critério de medição de projecto: Superfície medida segundo documentação gráfica de Projecto.
Critério de medição de obra: Medir-se-á a superfície realmente executada segundo especificações de Projecto.

| Código | Un | Descrição | Rendimento | Preço | Importância |
|---|---|---|---|---|---|
| mt09mcw050ha | kg | Argamassa de juntas cimentosa melhorada, tipo CG2 W A, segundo EN 13888, com absorção de água reduzida e resistência elevada à abrasão, Webercolor Junta Ancha "WEBER", cor Blanco, composta de cimento, inertes calcários, resinas sintéticas, aditivos orgânicos e inorgânicos específicos e pigmentos minerais, com muito baixo conteúdo de compostos orgânicos voláteis (COV), de endurecimento sem retracção e impermeável à água, para enchimento de juntas de todo tipo de peças cerâmicas e pedras naturais, para juntas de 3 a 15 mm. (material) | 1.000 | 1.23 | 1.23 |
| mq08lch030 | h | Equipamento de jacto de ar comprimido. (equipamento) | 0.059 | 3.19 | 0.19 |
| mo077 | h | Ajudante de construção. (mão de obra) | 0.297 | 22.13 | 6.57 |
| mo113 | h | Operário não qualificado construção. (mão de obra) | 0.297 | 21.45 | 6.37 |
| % | % | Custos directos complementares | 2 % | 14.36 | 0.29 |
|  |  | Custos directos |  |  | 14.65 |
