# Base de argamassa leve de cimento

- Propriedade do ficheiro: CYPE Ingenieros S.A.
- Formato: FIEBDC-3/2016
- Programa: Gerador de preços para construção civil. CYPE Ingenieros, S.A.
- Data: 03/07/2024
- Moeda: EUR
- Custos indirectos: 3 %
- IVA: 23 %

## R Revestimentos

### RS Pavimentos

#### RSB Bases de pavimento

**RSB011** m² Base de argamassa leve de cimento.
Base para pavimento interior, de 35 mm de espessura, de argamassa leve, CT - C12 - F3 segundo EN 13813, aplicada manualmente, sobre lâmina de isolamento para formação de pavimento flutuante. Inclusive banda de painel rígido de poliestireno expandido para a preparação das juntas perimetrais de dilatação.
Critérios considerados na determinação do preço da unidade de obra: O preço não inclui a lâmina de isolamento.
Inclui: Implantação e marcação de níveis. Preparação das juntas perimetrais de dilatação. Formação de mestras. Derramamento e espalhamento da argamassa. Nivelamento da argamassa. Cura da argamassa.
Critério de medição de projecto: Superfície medida segundo documentação gráfica de Projecto.
Critério de medição de obra: Medir-se-á a superfície realmente executada segundo especificações de Projecto, sem deduzir a superfície ocupada pelos pilares situados dentro do seu perímetro.

| Código | Un | Descrição | Rendimento | Preço | Importância |
|---|---|---|---|---|---|
| mt16pea020a | m² | Painel rígido de poliestireno expandido, segundo NP EN 13163, bordo lateral recto, de 10 mm de espessura, resistência térmica 0,25 m²°C/W, condutibilidade térmica 0,036 W/(m°C), para junta de dilatação. (material) | 0.1 | 0.92 | 0.092 |
| mt09mcp200g | kg | Argamassa leve, CT - C12 - F3 segundo EN 13813, composta por cimentos, aditivos, inertes e granulados de cortiça seleccionados, densidade 1500 kg/m³, para espessuras até 5 cm, usada em nivelação de pavimentos. (material) | 47.25 | 0.4 | 18.900 |
| mq06hor010 | h | Betoneira eléctrica com uma capacidade de amassadura de 160 l. (equipamento) | 0.006 | 3.45 | 0.021 |
| mo020 | h | Oficial de 1ª construção. (mão de obra) | 0.143 | 22.68 | 3.243 |
| mo113 | h | Operário não qualificado construção. (mão de obra) | 0.143 | 21.45 | 3.067 |
| % | % | Custos directos complementares | 2 % | 25.323 | 0.506 |
|  |  | Custos directos |  |  | 25.829 |

Resíduos:
- colocação: mt16pea020a; factor de resíduo 0.048
- colocação: mt09mcp200g; factor de resíduo 0.0063

## Recursos

**mt16pea020a** m² Painel rígido de poliestireno expandido
Dados técnicos: Custo energético 29.913 MJ; Emissão de CO2 1.057 kg; Código LER 17 06 04; Massa do elemento 0.3 kg; Volume 0.0005 m3
Resíduos:
- embalagem: re170203 Plástico. (componente de resíduo); rendimento 0.024 kg; Código LER 17 02 03; Massa do elemento 1 kg; Volume 0.001667 m3

**mt09mcp200g** kg Argamassa leve, CT - C12 - F3 segundo EN 13813
Dados técnicos: Custo energético 2.394 MJ; Emissão de CO2 0.194 kg; Código LER 17 01 01; Massa do elemento 1 kg; Volume 0.000667 m3
Resíduos:
- embalagem: re150101 Embalagens de papel e cartão. (componente de resíduo); rendimento 0.014 kg; Código LER 15 01 01; Massa do elemento 1 kg; Volume 0.001333 m3
- embalagem: re170201 Madeira. (componente de resíduo); rendimento 0.001 kg; Código LER 17 02 01; Massa do elemento 1 kg; Volume 0.000909 m3
- embalagem: re170203 Plástico; rendimento 0.003 kg
