# Revestimento de pavimento industrial, com argamassa autonivelante "WEBER"

- Propriedade do ficheiro: CYPE Ingenieros S.A.
- Formato: FIEBDC-3/2016
- Programa: Gerador de preços para construção civil. CYPE Ingenieros, S.A.
- Data: 30/09/2024
- Moeda: EUR
- Custos indirectos: 3 %
- IVA: 23 %

## R Revestimentos

### RS Pavimentos

#### RSI Sistemas de pavimentos industriais e decorativos

**RSI220** m² Revestimento de pavimento industrial, com argamassa autonivelante "WEBER".
Revestimento de pavimento industrial, realizado sobre base de betão endurecido, apto para indústrias com desgaste intenso, em exteriores, através da aplicação sucessiva de: primário regulador da absorção, Weberprim TP05 "WEBER"; e camada base de 10 mm de espessura com argamassa autonivelante polimérica Weberfloor 4630 Industry Lit "WEBER", CT - C25 - F7 segundo EN 13813, cor cinzento, aplicada manualmente.
Critérios considerados na determinação do preço da unidade de obra: O preço não inclui a superfície suporte nem a execução e a vedação das juntas.
Inclui: Limpeza da superfície suporte. Implantação das juntas e panos de trabalho. Aplicação de primário. Aplicação da camada base. Limpeza final do pavimento.
Critério de medição de projecto: Superfície medida em projecção horizontal, segundo documentação gráfica de Projecto.
Critério de medição de obra: Medir-se-á, em projecção horizontal, a superfície realmente executada segundo especificações de Projecto.

| Código | Un | Descrição | Rendimento | Preço | Importância |
|---|---|---|---|---|---|
| mt09moc005c | kg | Primário regulador da absorção, Weberprim TP05 "WEBER", para a fixação de suportes desagregáveis e melhorar a aderência dos suportes absorventes. (material) | 0.2 | 8.22 | 1.644 |
| mt47adw050a | kg | Argamassa autonivelante polimérica Weberfloor 4630 Industry Lit "WEBER", CT - C25 - F7 segundo EN 13813, cor cinzento, composta por ligantes hidráulicos, resinas poliméricas, inertes de corindo, inertes siliciosos e aditivos orgânicos e inorgânicos, para aplicar com palustra. (material) | 19 | 3.05 | 57.950 |
| mo031 | h | Oficial de 1ª aplicador de argamassa autonivelante. (mão de obra) | 0.273 | 22.68 | 6.192 |
| mo069 | h | Ajudante de aplicador de argamassa autonivelante. (mão de obra) | 0.273 | 22.13 | 6.041 |
| % | % | Custos directos complementares | 2 % | 71.827 | 1.437 |
|  |  | Custos directos |  |  | 73.264 |

Resíduos:
- colocação: mt09moc005c; factor de resíduo 0.03
- colocação: mt47adw050a; factor de resíduo 0.055831

## Recursos

**mt09moc005c** kg Primário regulador da absorção
Dados técnicos: Custo energético 75.527 MJ; Emissão de CO2 2.872 kg; Código LER 17 09 04; Massa do elemento 1 kg; Volume 0.000667 m3
Resíduos:
- embalagem: re170203 Plástico. (componente de resíduo); rendimento 0.003 kg; Código LER 17 02 03; Massa do elemento 1 kg; Volume 0.001667 m3

**mt47adw050a** kg Argamassa autonivelante polimérica Weberfloor 4630 Industry Lit "WEBER"
Dados técnicos: Custo energético 2.251 MJ; Emissão de CO2 0.184 kg; Código LER 17 09 04; Massa do elemento 1 kg; Volume 0.000667 m3
Resíduos:
- embalagem: re170203 Plástico; rendimento 0.003 kg
