# Reabilitação de revestimento exterior, sistema Weberenova Therm "WEBER"

- Propriedade do ficheiro: CYPE Ingenieros S.A.
- Formato: FIEBDC-3/2016
- Programa: Gerador de preços para construção civil. CYPE Ingenieros, S.A.
- Data: 22/10/2024
- Moeda: EUR
- Custos indirectos: 3 %
- IVA: 23 %

## R Revestimentos

### RY Preparações, protecções, reparações e reforços de revestimentos

#### RYY Reparações

**RYY060** m² Reabilitação de revestimento exterior, sistema Weberenova Therm "WEBER".
Reabilitação de revestimento exterior, com o sistema Weberenova Therm, acabamento mineral em camada grossa "WEBER", composto por: primário regulador da absorção, Weberprim TP05 "WEBER", duas camadas da mesma espessura de argamassa de cal, isolante térmico e sonoro Webertherm Aislone "WEBER", de cor amarelo, aplicada manualmente, de 60 mm de espessura total, armada com malha de fibra de vidro anti-álcalis, Webertherm Malla 200 "WEBER", de 7x6,5 mm de vão de malha, 195 g/m² de massa superficial e 0,65 mm de espessura; fixação mecânica da malha de fibra de vidro ao suporte com espinha de polipropileno com prego de plástico reforçado com fibra de vidro, Webertherm Espiga H3 "WEBER"; camada de acabamento de argamassa monomassa de ligantes mistos reforçada com fibras, Webertherm Clima "WEBER", aplicada manualmente, cor branca, gama Estándar, acabamento raspado, sobre primário regulador da absorção, Weberprim TP05 "WEBER". Inclusive perfis de arranque "WEBER", de alumínio, perfis para formação de pingadeiras Webertherm CG "WEBER", de PVC com malha e perfis de canto "WEBER", de PVC com malha.
Inclui: Preparação da superfície suporte. Colocação do perfil de arranque. Aplicação da argamassa termo-isolante e colocação da malha de fibra de vidro. Colocação dos restantes perfis. Resolução dos pontos singulares. Formação de juntas. Aplicação da argamassa decorativa. Vedação de juntas.
Critério de medição de projecto: Superfície medida segundo documentação gráfica de Projecto.
Critério de medição de obra: Medir-se-á a superfície realmente executada segundo especificações de Projecto.

| Código | Un | Descrição | Rendimento | Preço | Importância |
|---|---|---|---|---|---|
| mt09moc005c | kg | Primário regulador da absorção, Weberprim TP05 "WEBER", para a fixação de suportes desagregáveis e melhorar a aderência dos suportes absorventes. (material) | 0.4 | 8.22 | 3.288 |
| mt28maw200c | m | Perfil de arranque "WEBER", de alumínio, de 60 mm de largura e 0,88 mm de espessura, com pingadeira, para nivelação e suporte dos painéis isolantes dos sistemas de isolamento térmico pelo exterior sobre a linha de soco; incluindo kit de fixação para perfil. (material) | 0.17 | 4.77 | 0.811 |
| mt28maw010e | kg | Argamassa de cal, isolante térmico e sonoro Webertherm Aislone "WEBER", de cor amarelo, composta por aglomerantes hidráulicos, cargas minerais, aligeirantes, fibras de vidro de alta dispersão e aditivos especiais, impermeável e transpirável, para aplicar com palustra, CSI W1 T1, segundo EN 998-1, absorção de água por capilaridade menor de 0,4 kg/m² min½ segundo EN 1015-18, condutibilidade térmica 0,042 W/(m°C). (material) | 9.6 | 4.34 | 41.664 |
| mt16pew040b | Ud | Espiga de polipropileno com prego de plástico reforçado com fibra de vidro, Webertherm Espiga H3 "WEBER", de 95 mm de comprimento, para fixação de painéis isolantes. (material) | 1 | 0.3 | 0.300 |
| mt28maw050j | m² | Malha de fibra de vidro anti-álcalis, Webertherm Malla 200 "WEBER", de 7x6,5 mm de vão de malha, 195 g/m² de massa superficial, 0,65 mm de espessura e de 0,11x50 m, para armar argamassas. (material) | 1.1 | 1.93 | 2.123 |
| mt28maw250b | m | Perfil de PVC com malha de fibra de vidro anti-álcalis, Webertherm CG "WEBER", para formação de pingadeiras. (material) | 0.17 | 7.78 | 1.323 |
| mt28maw230a | m | Perfil de canto Webertherm "WEBER", de PVC, com malha incorporada de fibra de vidro de 9 e 10 cm de largura a cada lado do perfil, para reforço de cantos. (material) | 0.3 | 1.35 | 0.405 |
| mt28maw240b | m | Perfil de fecho lateral Webertherm "WEBER", de alumínio, de 60 mm de largura. (material) | 0.3 | 8.74 | 2.622 |
| mt28mpc010a | kg | Argamassa monomassa de ligantes mistos reforçada com fibras, Webertherm Clima "WEBER", cor branca, gama Estándar, acabamento raspado, composta de cimento branco, cal, fibras de vidro de alta dispersão, inertes de granulometria compensada, aditivos orgânicos, pigmentos minerais e resinas hidrófugas redispersáveis, para aplicar com palustra, tipo OC CSIII W2, segundo EN 998-1. (material) | 18 | 0.67 | 12.060 |
| mo039 | h | Oficial de 1ª rebocador. (mão de obra) | 0.442 | 22.68 | 10.025 |
| mo079 | h | Ajudante de rebocador. (mão de obra) | 0.442 | 22.13 | 9.781 |
| % | % | Custos directos complementares | 2 % | 84.402 | 1.688 |
|  |  | Custos directos |  |  | 86.090 |

Resíduos:
- colocação: mt09moc005c; factor de resíduo 0.03
- colocação: mt28maw200c; factor de resíduo 0.048
- colocação: mt28maw010e; factor de resíduo 0.0066
- colocação: mt28maw050j; factor de resíduo 0.055
- colocação: mt28maw250b Perfil de PVC com malha de fibra de vidro anti-álcalis, Webertherm CG "WEBER", para formação de pingadeiras; factor de resíduo 0.048
- colocação: mt28maw230a; factor de resíduo 0.048
- colocação: mt28mpc010a; factor de resíduo 0.017017

## Recursos

**mt09moc005c** kg Primário regulador da absorção
Dados técnicos: Custo energético 75.527 MJ; Emissão de CO2 2.872 kg; Código LER 17 09 04; Massa do elemento 1 kg; Volume 0.000667 m3
Resíduos:
- embalagem: re170203 Plástico. (componente de resíduo); rendimento 0.003 kg; Código LER 17 02 03; Massa do elemento 1 kg; Volume 0.001667 m3

**mt28maw200c** m Perfil de arranque "WEBER"
Dados técnicos: Custo energético 45.264 MJ; Emissão de CO2 3.320 kg; Código LER 17 04 02; Massa do elemento 0.4 kg; Volume 0.000267 m3
Resíduos:
- embalagem: re170203 Plástico; rendimento 0.005 kg

**mt28maw010e** kg Argamassa de cal
Dados técnicos: Custo energético 4.268 MJ; Emissão de CO2 0.262 kg; Código LER 17 01 01; Massa do elemento 1 kg; Volume 0.000667 m3
Resíduos:
- embalagem: re150101 Embalagens de papel e cartão. (componente de resíduo); rendimento 0.014 kg; Código LER 15 01 01; Massa do elemento 1 kg; Volume 0.001333 m3

**mt16pew040b** Ud Espiga de polipropileno com prego de plástico reforçado com fibra de vidro
Dados técnicos: Custo energético 0.318 MJ; Emissão de CO2 0.070 kg
Resíduos:
- embalagem: re150101 Embalagens de papel e cartão; rendimento 0.072 kg

**mt28maw050j** m² Malha de fibra de vidro anti-álcalis
Dados técnicos: Custo energético 15.950 MJ; Emissão de CO2 0.784 kg; Código LER 17 02 03; Massa do elemento 0.195 kg; Volume 0.000325 m3
Resíduos:
- embalagem: re170203 Plástico; rendimento 0.024 kg

**mt28maw250b** m Perfil de PVC com malha de fibra de vidro anti-álcalis, Webertherm CG "WEBER", para formação de pingadeiras
Dados técnicos: Custo energético 11.900 MJ; Emissão de CO2 0.855 kg; Código LER 17 02 03; Massa do elemento 0.2 kg; Volume 0.000333 m3
Resíduos:
- embalagem: re170203 Plástico; rendimento 0.005 kg

**mt28maw230a** m Perfil de canto Webertherm "WEBER"
Dados técnicos: Custo energético 11.900 MJ; Emissão de CO2 0.855 kg; Código LER 17 02 03; Massa do elemento 0.2 kg; Volume 0.000333 m3
Resíduos:
- embalagem: re170203 Plástico; rendimento 0.005 kg

**mt28mpc010a** kg Argamassa monomassa de ligantes mistos reforçada com fibras
Dados técnicos: Custo energético 3.340 MJ; Emissão de CO2 0.250 kg; Código LER 17 01 01; Massa do elemento 1 kg; Volume 0.000667 m3
